# Autobahnmeisterei Engen Neubau Werkstatthalle
Angebotsaufforderung (GAEB 90, DA83)
DV-Nummer: 1071
Währung: EUR
Auftraggeber: Bundesrepublik Deutschland, Die Autobahn GmbH Südwest, Augsb

## Lüftungsinstallation
Datum: 17.04.26

### Titel 01 Lüftungsinstallation

#### Bereich 01.01 Lüftungsgeräte und Ventilatoren

**01.01.1 Axialventilator Abluft Direktantrieb Gehäuse PPS**
STLB-Bau 2025-04 075
Axialventilator, für Luftleitungseinbau, für Abluft,
mit
Direktantrieb, Leistungsaufnahme Klasse P1 DIN EN
13053,
Genauigkeitsklasse 1 DIN 24166, für Aussetzbetrieb,
saug- und
druckseitig angeschlossen,
Anschluss Luftein-/-austritt DN '
400'

Volumenstrom '4750' m3/h, Bezugsdichte am
Eintrittsquerschnitt 1,2 kg/m3,
'externe Totaldruckerhöhung bei max. Volumenstrom in Pa
160'

'Betriebsdrehzahl(en) in 1/min
1500'

mit Motor,
'Motor, Hersteller und Typ
Motorausführung als EC-Motor'

Bemessungsbetriebsspannung 230/400 V AC, als
Wechselstrommotor, einschl. Steuergerät, Motorschutz
mit
Messwertgeber als Kaltleiter zur Abschaltung, mit
Ventilatorgehäuse, aus PPS, Laufrad dynamisch
ausgewuchtet,
DIN ISO 21940-11, Gütestufe G 6.3,
Luftleitungsanschluss
druck- und saugseitig, mit elastischem
Verbindungsstück und
Flansch, Flansch aus Kunststoff.
Menge: 1,000 St

**01.01.2 Zu-Abluft Gebäudezentrales Lüftungsgerät unter Decke min 260 m3/h max 300 m3/h SEVA 230VAC IP34**
STLB-Bau 2025-04 075
Zu- und Abluftsystem DIN 1946-6, mit gebäudezentralem
Lüftungsgerät, unter Decke, zur Innenaufstellung,
min. Bezugsluftvolumenstrom '260' m3/h,
min. Bezugsdruckdifferenz '180' Pa,
min. Luftvolumenstrom '260' m3/h,
max. Luftvolumenstrom '300' m3/h, SEV-Klasse A gemäß
Richtlinie (EU) Nr 1254/2014, Filterklasse Zuluft
mind. ePM1
DIN EN ISO 16890, Abscheidegrad 50 % bis unter 70 %,
Filterklasse Außenluft mind. Coarse DIN EN ISO 16890,
gravimetrischer Anfangsabscheidegrad von 50 % bis
unter 60
%, Filterklasse Abluft mind. Coarse DIN EN ISO 16890,
gravimetrischer Anfangsabscheidegrad von 60 % bis
unter 70
%, Bemessungsbetriebsspannung 230 V AC, Schutzart IP 34
DIN EN 60529 (VDE 0470-1), Gehäuse rechteckig,
normalentflammbar B2 DIN 4102-1, Anschluss Abluft DN
160,
Anschluss Fortluft DN 160, Anschluss Außenluft DN 160,
Anschluss Zuluft DN 160, rekuperatives
Wärmerückgewinnungssystem, mit reduzierbarem
Außenluftvolumenstrom, Zeitsteuerung, einschl.
Bediengerät,
Nutzerspezifische Regelungen ' mit Modbus/RTU-Schnittstelle'

max. zulässige Maße L/B/H in mm '
1.200
700
300'
.
Menge: 1,000 St

**01.01.3 Axialventilator Abluft Direktantrieb Gehäuse Stahl verz Wartungs-Lasttrennschalter 3polig**
STLB-Bau 2025-04 075
Axialventilator, für Luftleitungseinbau, für Abluft,
mit
Direktantrieb, Leistungsaufnahme Klasse P1 DIN EN
13053, für
Dauerbetrieb, saug- und druckseitig angeschlossen,
Anschluss Luftein-/-austritt DN '
250'

Volumenstrom '315' m3/h, Bezugsdichte am
Eintrittsquerschnitt
1,2 kg/m3,
'externe Totaldruckerhöhung bei max. Volumenstrom in Pa
50'

max. Gesamtleistungsaufnahme in kW von Ventilator,
Motor
'und Antriebssystem im Betriebspunkt
60W'

mit Motor,
'Nenndrehzahl in 1/min
1400'

'Motor, Hersteller und Typ
Ex-Ausführung gemäß
ATEX. Ex2
Explosionsschutz J
Temperaturklasse T1-T3
mit 2 St. Schalldämpfer für Flanschanschluss 250/600
'

Bemessungsbetriebsspannung 230 V AC, als
Wechselstrommotor, mit Ventilatorgehäuse, aus
verzinktem
Stahl, Laufrad dynamisch ausgewuchtet, DIN ISO
21940-11,
Gütestufe G 6.3, Welle in wartungsfreien Wälzlagern,
Luftleitungsanschluss druck- und saugseitig, mit
elastischem
Verbindungsstück und Flansch, mit Klemmenkasten
außerhalb
des Gerätegehäuses, einschl. Wartungsschalter als
Lasttrennschalter, 3-polig.
Menge: 1,000 St

#### Bereich 01.02 Luftleitungen

*Hinweis*
Vorbemerkungen Luftleitungen

Inklusive sämtlicher Verbindungsteile (z. B. Muffen,
Steckverbindungen, Nieppel, usw.), Abdichtungen sowie
allen
notwendigen Befestigungsteilen.

Die Ausschnitte für Bundkrägen, Sattelstutzen usw.
sind in die
Einheitspreise mit einzukalkulieren.

Für Ausführung der Befestigungen und Aufhängungen
gelten
folgende zusätzliche Bestimmungen und Hinweise, die
ebenfalls
in die Einheitspreise einzukalkulieren sind:

Ausführung sämtlicher Befestigungen, Aufhängungen und
Befestigungskonstruktionen aus verz. Profilstahl bzw.
korrosionbeständigem Material.

Verwendung von schallgedämmten, korrosionsbeständigen
Befestigungselementen.

Anbringen von elastischen Unterlagen bzw. Einlagen bei
allen
Befestigungen, Auflage- und Aufhängekonstruk- tionen.

Ausführung der Aufhängung für sichtbar bleibende Lüftungsleitungen als Pendelschellen.

Sämtliche Befestigungen und Aufhängungen sind durch
Bohren
und Verdübeln auszuführen, es dürfen nur Dübel mit
entsprechender Zulassung eingesetzt werden.

Ausführung sämtlicher Schrauben für Befestigungen und
Verbindungen sind aus korrosionbeständigem Material.

Luftkanäle und Rohrleitungen sind vor der Montage
innen zu
reinigen und bei Montageunterbrechung Abzudichten.

Zur Kanalnetzkontrolle sind Revisions- und Messöffnungen
einzusetzen. Grundsätzlich sind Revisionsöff- nungen
bei allen
Kanaleinbauteilen wie z.B. Brand- schutzklappen,
Regulierklappen, etc. vorzusehen.

Für Messung der Volumenströme sind Messöffnungen mit
einheitlichen Verschlussstopfen an allen
erforderlichen Stellen
vorzusehen und in die Revisionspläne einzutragen.

Messöfnungen zur Prüfung der Istwerte von Temperaturen
und
Feuchte sind generell an den Einbauorten der Fühler und
Thermostaten vorzusehen.

Sämtliche Luftleitungen in Zentralen und Schächten
sind mit
Klebepfeilen zu versehen.

*Hinweis*
Luftleitungen PPS

Hinweis:
Die Befestigung ist bei allen Luftleitungen PPS in V4A
auszuführen und ist im Einheitspreis der Luftleitungen
enthalten. Schienen und Sonderkonstruktionen werden
gesondert vergütet.

**01.02.1 Luftltg rechteckig Kunststoff Kanten-L 500-1000mm H 5-7m Aufhänge-Auflagekonstruktion**
STLB-Bau 2025-04 075
Luftleitung, rechteckig, Luftdichtheitsklasse ATC2 DIN
EN
16798-3, aus Kunststoff, Baustoffklasse DIN 4102-1 B1
(schwerentflammbar), Kantenlänge über 500 bis 1000 mm,
Mindest-Wanddicke gemäß max. Betriebsdruck und
Temperatur, Verbindung geschweißt, Form- und
Verbindungsstücke werden gesondert vergütet, min./max.
Temperatur der geförderten Luft -15 bis 80 Grad C,
Montagehöhe über Gelände/Fußboden über 5 bis 7 m, mit
Aufhänge-/Auflagekonstruktion.
Menge: 25,000 m2

**01.02.2 Formstück Luftltg rechteckig Kunststoff Kanten-L 500-1000mm H 5-7m**
STLB-Bau 2025-04 075
Formstück für Luftleitung, rechteckig, aus Kunststoff,
Baustoffklasse DIN 4102-1 B1 (schwerentflammbar),
Kantenlänge über 500 bis 1000 mm, Mindest-Wanddicke
gemäß max. Betriebsdruck und Temperatur, Verbindung
geschweißt, min./max. Temperatur der geförderten Luft
-15 bis
80 Grad C, Montagehöhe über Gelände/Fußboden über 5
bis 7
m, mit Aufhänge-/Auflagekonstruktion.
Menge: 6,000 m2

**01.02.3 Luftltg rund Kunststoff AD 280mm H 5-7m Aufhänge-Auflagekonstruktion**
STLB-Bau 2025-04 075
Luftleitung, rund, Luftdichtheitsklasse ATC2 DIN EN
16798-3,
aus Kunststoff, Baustoffklasse DIN 4102-1 B1
(schwerentflammbar), Mindest-Wanddicke gemäß max.
Betriebsdruck und Temperatur, Außendurchmesser 280 mm,
Verbindung geschweißt, Form- und Verbindungsstücke
werden
gesondert vergütet, min./max. Temperatur der
geförderten Luft
-15 bis 80 Grad C, Montagehöhe über Gelände/Fußboden
über
5 bis 7 m, mit Aufhänge-/Auflagekonstruktion.
Menge: 23,000 m

**01.02.4 Luftltg rund Kunststoff AD 450mm H bis 3,5m Aufhänge-Auflagekonstruktion**
STLB-Bau 2025-04 075
Luftleitung, rund, Luftdichtheitsklasse ATC2 DIN EN
16798-3,
aus Kunststoff, Baustoffklasse DIN 4102-1 B1
(schwerentflammbar), Mindest-Wanddicke gemäß max.
Betriebsdruck und Temperatur, Außendurchmesser 450 mm,
Verbindung geschweißt, Form- und Verbindungsstücke
werden
gesondert vergütet, min./max. Temperatur der
geförderten Luft
-15 bis 80 Grad C, Montagehöhe über Gelände/Fußboden
bis
3,5 m, mit Aufhänge-/Auflagekonstruktion.
Menge: 7,000 m

**01.02.5 Bogen Luftleitg rund 90Grad Segmente Kunststoff DN280 H 5-7m**
STLB-Bau 2025-04 075
Bogen, für Luftleitung, rund, 90 Grad, aus Segmenten,
aus
Kunststoff, Baustoffklasse DIN 4102-1 B1
(schwerentflammbar),
Mindest-Wanddicke gemäß max. Betriebsdruck und
Temperatur, Außendurchmesser 280 mm, Verbindung
geschweißt, min./max. Temperatur der geförderten Luft
-15 bis
80 Grad C, Montagehöhe über Gelände/Fußboden über 5
bis 7
m, mit Aufhänge-/Auflagekonstruktion.
Menge: 4,000 St

**01.02.6 Bogen Luftleitg rund 90Grad Segmente Kunststoff DN450 H bis 3,5m**
STLB-Bau 2025-04 075
Bogen, für Luftleitung, rund, 90 Grad, aus Segmenten,
aus
Kunststoff, Baustoffklasse DIN 4102-1 B1
(schwerentflammbar),
Mindest-Wanddicke gemäß max. Betriebsdruck und
Temperatur, Außendurchmesser 450 mm, Verbindung
geschweißt, min./max. Temperatur der geförderten Luft
-15 bis
80 Grad C, Montagehöhe über Gelände/Fußboden bis 3,5 m,
mit Aufhänge-/Auflagekonstruktion.
Menge: 1,000 St

*Hinweis*
Hinweis zu 01.02.7 bis 01.02.8

Übergang von Absperrklappe PPS 280 auf Luftleitung PPS
280
bzw.
Übergang von Axialventilator 400 auf Luftleitung PPS
450

**01.02.7 Übergangsstück Luftleitg rund stumpf symmetrisch Kunststoff DN280 H 5-7m**
*** Bezugsbeschreibung
STLB-Bau 2025-04 075
Übergangsstück, für Luftleitung, rund, stumpf,
symmetrisch, aus
Kunststoff, Baustoffklasse DIN 4102-1 B1
(schwerentflammbar),
Mindest-Wanddicke gemäß max. Betriebsdruck und
Temperatur, Außendurchmesser 280 mm, Verbindung mit
Flanschen aus Kunststoff, mit Schrauben und Dichtung,
min./max. Temperatur der geförderten Luft -15 bis 40
Grad C,
Montagehöhe über Gelände/Fußboden über 5 bis 7 m.
Menge: 4,000 St

**01.02.8 Wie vor, jedoch Außendurchmesser 450 mm; Montagehöhe über Gelände/Fu**
*** wie Position 01.02.7
STLB-Bau 2025-04 075
Wie Position 01.02.7, jedoch:
Außendurchmesser 450 mm
Montagehöhe über Gelände/Fußboden bis 3,5 m
mit Aufhänge-/Auflagekonstruktion, schallgedämmt
Menge: 2,000 St

**01.02.9 Übergangsstück Luftleitg rund stumpf symmetrisch Kunststoff DN280 H 5-7m**
*** Bezugsbeschreibung
STLB-Bau 2025-04 075
Übergangsstück, für Luftleitung, rund, stumpf,
symmetrisch, aus
Kunststoff, Baustoffklasse DIN 4102-1 B1
(schwerentflammbar),
Mindest-Wanddicke gemäß max. Betriebsdruck und
Temperatur, Außendurchmesser 280 mm, Verbindung
geschweißt, min./max. Temperatur der geförderten Luft
-15 bis
80 Grad C, Montagehöhe über Gelände/Fußboden über 5
bis 7
m.
Menge: 4,000 St

**01.02.10 Wie vor, jedoch Außendurchmesser 450 mm;**
*** wie Position 01.02.9
STLB-Bau 2025-04 075
Wie Position 01.02.9, jedoch:
Außendurchmesser 450 mm
Menge: 2,000 St

*Hinweis*
Luftleitungen verzinkt

**01.02.11 Wickelfalzrohr Stahl verz DN100 -750-2000Pa H bis 3,5m Aufhänge-Auflagekonstruktion**
*** Bezugsbeschreibung
STLB-Bau 2025-04 075
Wickelfalzrohr aus verzinktem Stahl, aerosolatdicht,
Luftdichtheitsklasse ATC3 DIN EN 16798-3, Maße DIN EN
1506, DN 100, Form- und Verbindungsstücke werden
gesondert
vergütet, min./max. Temperatur der geförderten Luft
-15 bis 80
Grad C, Druckbereich von -750 bis 2000 Pa, Montagehöhe
über
Gelände/Fußboden bis 3,5 m, mit
Aufhänge-/Auflagekonstruktion.
Menge: 16,000 m

**01.02.12 Wie vor, jedoch DN 125;**
*** wie Position 01.02.11
STLB-Bau 2025-04 075
Wie Position 01.02.11, jedoch:
DN 125
Menge: 1,000 m

**01.02.13 Wie vor, jedoch DN 160;**
*** wie Position 01.02.11
STLB-Bau 2025-04 075
Wie Position 01.02.11, jedoch:
DN 160
Menge: 12,500 m

**01.02.14 Wie vor, jedoch DN 200; Montagehöhe über Gelände/Fußboden über 5 bis 7 m;**
*** wie Position 01.02.11
STLB-Bau 2025-04 075
Wie Position 01.02.11, jedoch:
DN 200
Montagehöhe über Gelände/Fußboden über 5 bis 7 m
Menge: 15,500 m

**01.02.15 Bogen Luftleitg rund 90Grad Stahl verz DN100 H bis 3,5m**
*** Bezugsbeschreibung
STLB-Bau 2025-04 075
Bogen, für Luftleitung, rund, aerosolatdicht,
Luftdichtheitsklasse
ATC3 DIN EN 16798-3, 90 Grad, aus verzinktem Stahl, DN
100,
mit Einsteckenden, mit Lippendichtung,
geschraubt/genietet, mit
Kaltschrumpfband, min./max. Temperatur der geförderten
Luft
-15 bis 80 Grad C, Druckbereich von -750 bis 1000 Pa,
Montagehöhe über Gelände/Fußboden bis 3,5 m, mit
Aufhänge-/Auflagekonstruktion.
Menge: 4,000 St

**01.02.16 Wie vor, jedoch DN 125;**
*** wie Position 01.02.15
STLB-Bau 2025-04 075
Wie Position 01.02.15, jedoch:
DN 125
Menge: 1,000 St

**01.02.17 Wie vor, jedoch DN 160;**
*** wie Position 01.02.15
STLB-Bau 2025-04 075
Wie Position 01.02.15, jedoch:
DN 160
Menge: 2,000 St

**01.02.18 Wie vor, jedoch DN 200; Montagehöhe über Gelände/Fußboden über 5 bis 7 m;**
*** wie Position 01.02.15
STLB-Bau 2025-04 075
Wie Position 01.02.15, jedoch:
DN 200
Montagehöhe über Gelände/Fußboden über 5 bis 7 m
Menge: 1,000 St

**01.02.19 Wie vor, jedoch 45 Grad;**
*** wie Position 01.02.15
STLB-Bau 2025-04 075
Wie Position 01.02.15, jedoch:
45 Grad
Menge: 5,000 St

**01.02.20 Wie vor, jedoch 45 Grad; DN 125;**
*** wie Position 01.02.15
STLB-Bau 2025-04 075
Wie Position 01.02.15, jedoch:
45 Grad
DN 125
Menge: 1,000 St

**01.02.21 Wie vor, jedoch 45 Grad; DN 160;**
*** wie Position 01.02.15
STLB-Bau 2025-04 075
Wie Position 01.02.15, jedoch:
45 Grad
DN 160
Menge: 6,000 St

**01.02.22 Wie vor, jedoch 45 Grad; DN 200; Montagehöhe über Gelände/Fußboden über 5 bis 7 m;**
*** wie Position 01.02.15
STLB-Bau 2025-04 075
Wie Position 01.02.15, jedoch:
45 Grad
DN 200
Montagehöhe über Gelände/Fußboden über 5 bis 7 m
Menge: 1,000 St

**01.02.23 Wie vor, jedoch Abzweigreduzierstück, für Luftleitung, rund; konisch; größter DN 125;**
*** wie Position 01.02.15
STLB-Bau 2025-04 075
Wie Position 01.02.15, jedoch:
Abzweigreduzierstück, für Luftleitung, rund
konisch
größter DN 125
Menge: 2,000 St

**01.02.24 Wie vor, jedoch Abzweigreduzierstück, für Luftleitung, rund; konisch; größter DN 160;**
*** wie Position 01.02.15
STLB-Bau 2025-04 075
Wie Position 01.02.15, jedoch:
Abzweigreduzierstück, für Luftleitung, rund
konisch
größter DN 160
Menge: 2,000 St

**01.02.25 Enddeckel Luftleitg rund Stahl verz DN100 H bis 3,5m**
*** Bezugsbeschreibung
STLB-Bau 2025-04 075
Enddeckel, für Luftleitung, rund aerosolatdicht,
Luftdichtheitsklasse ATC3 DIN EN 16798-3, aus
verzinktem
Stahl, DN 100, zum Einstecken, min./max. Temperatur der
geförderten Luft -15 bis 40 Grad C, Druckbereich von
-750 bis
1000 Pa, Montagehöhe über Gelände/Fußboden bis 3,5 m,
mit
Aufhänge-/Auflagekonstruktion.
Menge: 3,000 St

**01.02.26 Wie vor, jedoch DN 160;**
*** wie Position 01.02.25
STLB-Bau 2025-04 075
Wie Position 01.02.25, jedoch:
DN 160
Menge: 1,000 St

**01.02.27 Luftltg rechteckig Stahl verz gefalzt Kanten-L 500-1000mm WD 0,8mm H bis 3,5m Aufhänge-Auflagekonstruktion**
STLB-Bau 2025-04 075
Luftleitung, rechteckig, aerosolatdicht,
Luftdichtheitsklasse
ATC3 DIN EN 16798-3, aus verzinktem Stahl, gefalzt,
Maße
DIN EN 1505, Kantenlänge über 500 bis 1000 mm,
Wanddicke
0,8 mm, Verbindung mit Winkelflansch, aus verzinktem
Stahl,
mit Schrauben und Dichtung, Form- und Verbindungsstücke
werden gesondert vergütet, min./max. Temperatur der
geförderten Luft -15 bis 80 Grad C, Montagehöhe über
Gelände/Fußboden bis 3,5 m, mit
Aufhänge-/Auflagekonstruktion DIN EN 12236.
Menge: 5,000 m2

**01.02.28 Formstück Luftltg rechteckig Stahl verz gefalzt Kanten-L bis 500mm H bis 3,5m**
STLB-Bau 2025-04 075
Formstück für Luftleitung, rechteckig, aerosolatdicht,
Luftdichtheitsklasse ATC3 DIN EN 16798-3, aus
verzinktem
Stahl, gefalzt, Kantenlänge bis 500 mm, Wanddicke 0,8
mm,
Verbindung mit Flachflansch, aus verzinktem Stahl, mit
Schrauben und Dichtung, min./max. Temperatur der
geförderten Luft -15 bis 40 Grad C, Montagehöhe über
Gelände/Fußboden bis 3,5 m, mit
Aufhänge-/Auflagekonstruktion.
Menge: 5,000 m2

*Hinweis*
Hinweis zu 01.02.29
Übergang von Flansch Axialventilator DN 250 auf
Luftleitung
verzinkt DN 160

**01.02.29 Übergangsstück Luftleitg rund stumpf Stahl verz DN250 H bis 3,5m**
STLB-Bau 2025-04 075
Übergangsstück, für Luftleitung, rund, aerosolatdicht,
Luftdichtheitsklasse ATC3 DIN EN 16798-3, stumpf, aus
verzinktem Stahl, größter DN 250, mit Flansch,
geschraubt/genietet, mit Dichtungsband, min./max.
Temperatur
der geförderten Luft -15 bis 40 Grad C, Druckbereich
von -750
bis 1000 Pa, Montagehöhe über Gelände/Fußboden bis 3,5
m,
mit Aufhänge-/Auflagekonstruktion, schallgedämmt.
Menge: 2,000 St

#### Bereich 01.03 Luftleitungszubehör

*Hinweis*
PPS

**01.03.1 Stellklappe DN280 Gehäuse Kunststoff Kunststoff elektr.Stellantrieb 230VAC auf-zu IP54**
*** Bezugsbeschreibung
STLB-Bau 2025-04 075
Stellklappe, mit Absperrfunktion, Dichtheitsklasse 4
DIN EN
1751, runde Ausführung, DN 280, min./max. Temperatur
der
geförderten Luft -15 bis 40 Grad C, Gehäuse aus
Kunststoff, mit
Flanschverbindung, Werkstoff wie Gehäuse, Klappenwellen
wartungsfrei gelagert, Klappenrahmen aus Kunststoff,
Klappen/-blatt aus Kunststoff, mit elektrischem
Stellantrieb,
Bemessungsbetriebsspannung 230 V AC, mit
AUF-/ZU-Steuerung, Stellsignal auf-zu, mit Rückmeldung
über
Potentiometer, Schutzart IP 54 DIN EN 60529 (VDE
0470-1).
Menge: 4,000 St

**01.03.2 Wie vor, jedoch DN 450;**
*** wie Position 01.03.1
STLB-Bau 2025-04 075
Wie Position 01.03.1, jedoch:
DN 450
Menge: 1,000 St

**01.03.3 Schalldämpfer rund Druckdifferenz bis 30Pa DN400**
STLB-Bau 2025-04 075
Schalldämpfer, rund, Druckdifferenz bis 30 Pa,
Mind.-Dämpfung bei den Oktavmittenfrequenzen
63/125/250/500/1000/2000/4000/8000 Hz in dB '
1/3/12/15/11/5/2/1'

DN 400, Luftdichtheitsklasse ATC2 DIN EN 16798-3,
Außenrohr
aus PPS, Innenrohr perforiert, aus PPS, Verbindung mit
Einsteckenden.
Menge: 1,000 St

*Hinweis*
verzinkt

**01.03.4 Volumenstromregler DN160 Gehäuse Stahl verz**
STLB-Bau 2025-04 075
Volumenstromregler,
Volumenstrom '315' m3/h, Druckdifferenz 30 bis 300 Pa
bei
Sollvolumenstrom, mechanisch selbsttätig für konstante
Volumenströme, rund, für vertikalen Einbau,
Luftströmung nach
unten, DN 160, Gehäuse aus verzinktem Stahl, mit
Steckverbinder, geschraubt/genietet, mit
Kaltschrumpfband,
Klappenwellen wartungsfrei gelagert, Klappen/-blatt aus
verzinktem Stahl.
Menge: 1,000 St

**01.03.5 Irisblende DN100 Stahl verz**
STLB-Bau 2025-04 075
Irisblende für Luftleitungseinbau, DN 100, Lamellen
von außen
stufenlos verstellbar, mit Feststellvorrichtung,
Lamellen aus
verzinktem Stahl, Gehäuse aus verzinktem Stahl,
Verbindung
mit Einsteckenden, mit Lippendichtung, mit
Kaltschrumpfband.
Menge: 3,000 St

**01.03.6 Stellklappe DN160 Gehäuse Stahl verz Kunststoff elektr.Stellantrieb 230VAC auf-zu IP54**
*** Bezugsbeschreibung
STLB-Bau 2025-04 075
Stellklappe, mit Absperrfunktion, Dichtheitsklasse 4
DIN EN
1751, runde Ausführung, DN 160, min./max. Temperatur
der
geförderten Luft -15 bis 40 Grad C, Gehäuse aus
verzinktem
Stahl, mit Flanschverbindung, Werkstoff wie Gehäuse,
Klappenwellen wartungsfrei gelagert, Klappenrahmen aus
Kunststoff, Klappen/-blatt aus Kunststoff, mit
elektrischem
Stellantrieb, Bemessungsbetriebsspannung 230 V AC, mit
AUF-/ZU-Steuerung, Stellsignal auf-zu, mit Rückmeldung
über
Potentiometer, Schutzart IP 54 DIN EN 60529 (VDE
0470-1).
Menge: 1,000 St

**01.03.7 Wie vor, jedoch DN 200;**
*** wie Position 01.03.6
STLB-Bau 2025-04 075
Wie Position 01.03.6, jedoch:
DN 200
Menge: 1,000 St

**01.03.8 Kulissenschalldämpfer rechteckig Druckdifferenz bis 50Pa Rahmen Stahl verz**
STLB-Bau 2025-04 075
Kulissenschalldämpfer, rechteckig,
Einbaumaße L/B/H in mm '
1.000
250
150'

Druckdifferenz bis 50 Pa,
Luftvolumenstrom in m3/h '
260'

Mind.-Dämpfung bei den Oktavmittenfrequenzen
63/125/250/500/1000/2000/4000/8000 Hz in dB '
5/12/26/32/34/32/21/16'

Kulissenrahmen aus verzinktem Stahl,
Luftdichtheitsklasse
ATC2 DIN EN 16798-3, mit Flanschverbinder einschl.
Gegenflansche, Schrauben und Dichtungen.
Menge: 2,000 St

**01.03.9 Schalldämpfer rund Druckdifferenz bis 30Pa DN100**
STLB-Bau 2025-04 075
Schalldämpfer, rund, Druckdifferenz bis 30 Pa,
Luftvolumenstrom in m3/h '
90'

Mind.-Dämpfung bei den Oktavmittenfrequenzen
63/125/250/500/1000/2000/4000/8000 Hz in dB '
bei 250 >=10db'

DN 100, Luftdichtheitsklasse ATC2 DIN EN 16798-3,
Außenrohr
aus verzinktem Stahl, Verbindung mit Einsteckenden, mit
Lippendichtung, geschraubt/genietet, mit
Kaltschrumpfband.
Menge: 1,000 St

*Hinweis*
Hinweis zu 01.03.10 bis 01.03.15
Wetterschutzgitter 700x700 => 2.400m³/h
Wetterschutzgitter 900x700 => 4.750m³/h
Wetterschutzgitter 350x250 => 315m³/h
Wetterschutzgitter 350x250 => 260m³/h
Wetterschutzgitter 300x700 => 600m³/h

**01.03.10 Wetterschutzgitter rechteckig B 700mm H 700mm Stahl verz**
*** Bezugsbeschreibung
STLB-Bau 2025-04 075
Wetterschutzgitter, für Außenluft, rechteckig,
Nennbreite 700
mm, Nennhöhe 700 mm, mit Profillamellen, Rahmen und
Lamellen aus verzinktem Stahl, beschichtet, Anordnung
Lamellen waagerecht, mit Vogelschutzgitter aus
nichtrostendem
Stahl,
max. zulässige Druckdifferenz '10' Pa, Ausführung gemäß
Einzelbeschreibung,
Einzelbeschreibungs-Nr '
03'
.
Menge: 2,000 St

**01.03.11 Wie vor, jedoch Wetterschutzgitter, für Fortluft; Nennbreite 900 mm; max. zulässige Druckdifferenz: '25' Pa**
*** wie Position 01.03.10
STLB-Bau 2025-04 075
Wie Position 01.03.10, jedoch:
Wetterschutzgitter, für Fortluft
Nennbreite 900 mm
max. zulässige Druckdifferenz: '25' Pa
Einzelbeschreibungs-Nr
03'
Menge: 1,000 St

**01.03.12 Wie vor, jedoch Wetterschutzgitter, für Fortluft; Nennbreite 300 mm;**
*** wie Position 01.03.10
STLB-Bau 2025-04 075
Wie Position 01.03.10, jedoch:
Wetterschutzgitter, für Fortluft
Nennbreite 300 mm
Einzelbeschreibungs-Nr '
03'
Menge: 1,000 St

**01.03.13 Wie vor, jedoch Wetterschutzgitter, für Fortluft; Nennbreite 350 mm; Nennhöhe 250 mm; max. zulässige Druckdifferenz: '21' Pa**
*** wie Position 01.03.10
STLB-Bau 2025-04 075
Wie Position 01.03.10, jedoch:
Wetterschutzgitter, für Fortluft
Nennbreite 350 mm
Nennhöhe 250 mm
max. zulässige Druckdifferenz: '21' Pa
Einzelbeschreibungs-Nr
03'
Menge: 1,000 St

**01.03.14 Wie vor, jedoch Wetterschutzgitter, für Fortluft; Nennbreite 350 mm; Nennhöhe 250 mm; max. zulässige Druckdifferenz: '14' Pa**
*** wie Position 01.03.10
STLB-Bau 2025-04 075
Wie Position 01.03.10, jedoch:
Wetterschutzgitter, für Fortluft
Nennbreite 350 mm
Nennhöhe 250 mm
max. zulässige Druckdifferenz: '14' Pa
Einzelbeschreibungs-Nr
03'
Menge: 1,000 St

**01.03.15 Wie vor, jedoch Nennbreite 350 mm; Nennhöhe 250 mm; max. zulässige Druckdifferenz: '14' Pa**
*** wie Position 01.03.10
STLB-Bau 2025-04 075
Wie Position 01.03.10, jedoch:
Nennbreite 350 mm
Nennhöhe 250 mm
max. zulässige Druckdifferenz: '14' Pa
Einzelbeschreibungs-Nr
03'
Menge: 1,000 St

**01.03.16 Dachhaube Stahl verz Gr.160**
STLB-Bau 2025-04 075
Dachhaube, für Außenluft, Regenabdeckung mit
Lamellenblechen, aus verzinktem Stahl, mit
Steckverbinder,
Nenndurchmesser 160, mit Dachsockel als
Dachdurchführung
für Schrägdach, mit Dachbefestigung, aus verzinktem
Stahl,
wärmegedämmt.
Menge: 1,000 St

**01.03.17 Überströmeinrichtg Gehäuse Stahl verz DN160 elektr Antrieb Federrücklauf 230V**
STLB-Bau 2025-04 075
Feuerwiderstandsfähiger Abschluss besonderer Bauart mit
allgemeiner bauaufsichtlicher Zulassung als
Überströmeinrichtung, Klassifizierung EI 90 S DIN EN
13501-3,
beidseitig geprüft DIN EN 1366-2, für vertikalen und
horizontalen Einbau, rauchdicht, Gehäuse aus
verzinktem Stahl,
rund, DN 160, Länge 500 mm, Einbau in massive Wand, mit
Inspektionsöffnung, mit Absperrklappenblatt aus
mineralischem
Baustoff, mit Schutzgittern, mit thermoelektrischer
Auslösung,
Nennauslösetemperatur max. 72 Grad C, mit elektrischem
Antrieb mit Federrücklauf und integrierten
Endlageschaltern,
Bemessungsbetriebsspannung 230 V AC, einschl.
Rauchauslöseeinrichtung, mit Rauchmelder,
Steuereinheit und
Signalanzeige.
Menge: 1,000 St

**01.03.18 Schließen Fuge BSK EI90 Gebäude Wand D 240mm B 40-60mm U bis 1000mm Mörtel M10**
STLB-Bau 2025-04 047
Schließen der Fuge um Brandschutzklappe, gemäß
allgemeiner
bauaufsichtlicher Zulassung der Brandschutzklappe,
Klassifizierung EI 90 DIN EN 13501-3, beidseitig
geprüft DIN EN
1366-2, für vertikalen und horizontalen Einbau,
rauchdicht S, im
Gebäude, Arbeitshöhe des Montageortes bis 3,5 m über
der
Standfläche des hierfür erforderlichen Gerüstes, Wand
aus
Beton, Dicke 240 mm, Fugenbreite über 40 bis 60 mm,
äußerer
Umfang der Fuge bis 1000 mm, mit Mörtel DIN 18580,
Mörtelklasse 10, Abrechnung nach äußerem Umfang der
Fuge.
Menge: 1,000 m

#### Bereich 01.04 Luftauslässe

**01.04.1 Luftgitter Kunststoff B 825mm H 325mm**
STLB-Bau 2025-04 075
Luftgitter für Einbau in rechteckige Luftleitungen,
Hersteller und Typ '
Kanaleinbau PPS
Inklusive Ausschnitt'

aus Kunststoff, Frontrahmen mit sichtbarer
Schraubbefestigung,
mit Dichtung, mit senkrechten, einzeln verstellbaren
Lamellen,
Breite 825 mm, Höhe 325 mm.
Menge: 4,000 St

**01.04.2 Luftgitter Stahl verz B 425mm H 75mm**
STLB-Bau 2025-04 075
Luftgitter für Einbau in runde Luftleitungen,
Hersteller und Typ '
Einbau in Luftleitung rund
Inklusive Ausschnitt'

aus profilierten Blechen aus verzinktem Stahl,
Frontrahmen
profiliert, mit sichtbarer Schraubbefestigung, mit
Dichtung, mit
senkrechten, einzeln verstellbaren Lamellen, Breite
425 mm,
Höhe 75 mm.
Menge: 4,000 St

**01.04.3 Weitwurfdüse schwenkbar Durchm. 82mm**
STLB-Bau 2025-04 075
Weitwurfdüse, schwenkbar, für Anbau an runde
Luftleitungen,
Schwenkkörper mit sichtbarer Düse, aus verzinktem
Stahl,
Düsenkonstruktion aus Aluminium,
Farbton/Oberfläche '
alu'

Zuluftvolumenstrom in m3/h '
260'

Austrittsdurchmesser 82 mm,
Anschlussdurchmesser in mm '
160'
.
Menge: 1,000 St

**01.04.4 Luftventil Abluft 100mm Alu**
STLB-Bau 2025-04 075
Luftventil, für Abluft, für Einbau in runde
Luftleitungen,
Nenngröße 100 mm, mit Ventilsitz und manuell
einstellbarem
Ventilteller, aus Aluminium, mit Einbaurahmen aus
beschichtetem Stahl.
Menge: 2,000 St

**01.04.5 Rohrgitter mit Dichtung**
Rohrgitter mit Dichtung
(Flanschbuchse mit grobmaschigem Draht) Ø 160 mm
Menge: 1,000 St

#### Bereich 01.05 Kältedämmung

**01.05.1 Kältedämmung Luftltg Kanten-L 500-1000mm Gebäude flexibler Elastomerschaum D 19mm**
*** Bezugsbeschreibung
STLB-Bau 2025-04 047
Kältedämmung DIN 4140, an Luftleitung, rechteckig,
Kantenlänge über 500 bis 1000 mm, im Gebäude, Dämmung
aus flexiblem Elastomerschaum DIN EN 14304,
Dämmschichtdicke 19 mm, Baustoffklasse DIN 4102-1 B1
(schwerentflammbar), Wärmeleitfähigkeit 0,033 W/(mK)
bei 0
Grad C Mitteltemperatur DIN EN 12667,
Wasserdampfdiffusionswiderstandszahl 3000 DIN EN ISO
12629, DIN EN 12086, Arbeitshöhe des Montageortes bis
3,5 m
über der Standfläche des hierfür erforderlichen
Gerüstes.
Menge: 8,000 m2

**01.05.2 Wie vor, jedoch über 5,5 bis 7,5 m über der Standfläche des hierfür erforderlichen Gerüstes; Gerüst wird gesondert vergütet;**
*** wie Position 01.05.1
STLB-Bau 2025-04 047
Wie Position 01.05.1, jedoch:
über 5,5 bis 7,5 m über der Standfläche des hierfür
erforderlichen Gerüstes
Gerüst wird gesondert vergütet
Menge: 4,000 m2

**01.05.3 Wie vor, jedoch an Luftleitung, rund; DN 450;**
*** wie Position 01.05.1
STLB-Bau 2025-04 047
Wie Position 01.05.1, jedoch:
an Luftleitung, rund
DN 450
Menge: 7,000 m

**01.05.4 Wie vor, jedoch an Luftleitung, rund; DN 160;**
*** wie Position 01.05.1
STLB-Bau 2025-04 047
Wie Position 01.05.1, jedoch:
an Luftleitung, rund
DN 160
Menge: 4,000 m

### Titel 02 Abgas- und Schweißplatzabsaugungen

#### Bereich 02.01 Abgasabsaugungsanlage

**02.01.1 Abgas-Schlauchaufroller mit Motor**
Abgas-Schlauchaufroller mit Motor
Aufroller  mit Schlauch ohne Absperrklappe, mit
optischer
Anzeige; Abgas-Absaugschlauch
überfahrbar, (ohne Schlauchstopp), in den
Maßen Ø 150mm (6"), Länge 10,0m;
Einsatztemperaturbereich: + 150°C
Trommelbreite des Aufrollers: 830mm
Netzanschluss 100-240V, 1~ 50/60 Hz, 350VA
Die Betätigung  mittels  Hängetaster oder
IR-Fernbedienung -
siehe Zubehör.  Frei programmierbare Endschalter für
die obere
und  untere Endlage des Schlauches erleichtern die An-
passung an die Schlauchlänge und Montagehöhe.
Ein stabiler, verzinkter Stahlrahmen, geeignet zur
Wand- oder Deckenmontage, nimmt die kugelgelagerte Schlauchtrommel auf. Die Seitenwangen
der Trommel sind aus schlagfestem und temperaturbeständigem (bis 300°C) Composit-Werkstoff
(mit 30% Glasfaseranteil), dazwischen befindet
sich die Trommel aus verzinktem Stahlblech, mit 270°
Schlauchführung, zur Aufnahme des Absaug-Schlauches;
Der
Schlauch aus EPDM-beschichtetem Polyestergewebe ist
leicht
und flexibel mit außenliegender Nylonspirale mit
Scheuerschutzmantel. Die Kraftübertragung erfolgt
durch ein Planetengetriebe übersetzt mit: 4,6 : 1.
Trommelsicherung über Sicherungsstift.
Der weiterführende Rohranschluss ist in DN 160mm.
Montagehöhe ca. 5m
Menge: 1,000 St

**02.01.2 Abgastülle - rund - Lkw für Schlauch Ø 150 mm**
Abgastülle - rund - Lkw für Schlauch Ø 150 mm
Max. Auspuffabmessung 160 mm
aus Neoprene, mit Klemmzange und
eingebautem Schmutzfangsieb
Menge: 1,000 St

**02.01.3 Hängetaster mit Wandhalter und 5m Kabel**
Hängetaster mit Wandhalter und 5m Kabel
für Funktion AUF / AB am Motorschlauchaufroller
Menge: 1,000 St

**02.01.4 Radialventilator Abgas Gehäuse Stahl verz besch Wartungs-Lasttrennschalter 3polig**
STLB-Bau 2025-04 075
Radialventilator, einseitig saugend, mit Gehäuse,
Laufrad mit
rückwärts gekrümmten Schaufeln, freistehend, für Abgas,
Leistungsaufnahme Klasse P1 DIN EN 13053, saug- und
druckseitig angeschlossen,
Volumenstrom '600' m3/h, Bezugsdichte am
Eintrittsquerschnitt
1,2 kg/m3,
'externe Totaldruckerhöhung bei max. Volumenstrom in Pa
500-1500'

max. Gesamtleistungsaufnahme in kW von Ventilator,
Motor
'und Antriebssystem im Betriebspunkt
0,90kW / 2,0 A'

'Betriebsdrehzahl(en) in 1/min
2800U/min'

mit Motor, Bemessungsbetriebsspannung 400 V AC, als
Wechselstrommotor, einschl. Steuergerät,
'Temperatur der geförderten Luft von/bis in Grad C
Einsatztemperatur:-30°C - +40°C
kurzzeitig max. 60°C'

Gehäuse aus verzinktem Stahl, beschichtet, aus
verzinktem
Stahl, Luftleitungsanschluss druck- und saugseitig, mit
elastischem Verbindungsstück und Flansch, Flansch aus
verzinktem Stahl, mit Klemmenkasten außerhalb des
Gerätegehäuses, einschl. Wartungsschalter als
Lasttrennschalter, 3-polig, mit kalibrierter
Volumenstrommesseinrichtung.
Menge: 1,000 St

**02.01.5 Ventilatorstarter inkl. Motorschutz**
Ventilatorstarter inkl. Motorschutz
FMS 1,6 - 2,5 (1,6-2,5A)
Menge: 1,000 St

**02.01.6 Rohrbügel f. Ventilator zur freien Aufstellung oder**
Rohrbügel f. Ventilator zur freien Aufstellung oder
Wandmontage des Ventilators; Bügel aus glanzverzinktem
Stahlrohr; im Lieferumfang sind ein Saugstutzen Ø
160mm mit
Schutzgitter aus Kunststoff und Montagematerial
zur Befestigung am Ventilator enthalten.
Menge: 1,000 St

**02.01.7 Gummimanschette Ø160**
Gummimanschette Ø160
als elastische Verbindung zum
Rohrleitungssystem,
kl. 2 Bandschellen
Menge: 2,000 St

#### Bereich 02.02 Schweißplatzabsaugung

**02.02.1 Filtergehäuse Wand, automatische Filterreinigung mit Ventilator**
Filtergehäuse Wand, automatische Filterreinigung mit
Ventilator
3/400/50,  Ausführung für Wandmontage
mit Ventilator, 400V, 3-Ph, ca. 0,9kW
eingebauter Schalldämpfer
Volumenstrom bis ca. 1000m³/h
mit automatischer, mechanischer und pneumatischer
Abreinigung per Motorantrieb
LCD Display und mit Warnanzeige wenn der Volumenstrom
zu
gering wird eingebauter Betriebsstundenzähler
Staubfreie Reinigung des Abfallbehälters
Wechsel der Filterpatrone ergonomisch günstig
Filterpatrone: Polyester mit 99% Abscheidegrad
Automatische Verschlussklappe zur Minimierung des
Staubaustritts während Reinigungsvorgangs
W3 Zertifiziert durch unabhängiges Institut
Anschlusskabel in 9,5m Länge
Zulassung gem. EN 15012
Menge: 1,000 St

**02.02.2 Absaugarm Länge = 5 m,**
Absaugarm Länge = 5 m,
Länge = 5 m für Kfz-Werkstätten
PVC-Schlauch glasfaserverstärkt, DN 160 mm
Absaughaube Original II, oval (250 x 300 mm) aus
schlagfestem Verbundwerkstoff, bis ca. 90°C
temperaturbeständig, mit integriertem Schutzgitter
Innenliegende Friktionsgelenke, nachstellbar
Drehflansch um 360° drehend
Integrierte Drosselklappe mit 3 Raststellungen
inkl. Formteilflansch DN150/160 mm für Rohranschluß
Empfohlene Luftmenge 700 - 1000m³/h
folgende EG Vorschriften, Richtlinien werden erfüllt:
2006/42/EC, EN ISO 12100-1 und EN ISO12100-2
Menge: 1,000 St

**02.02.3 LED-Beleuchtungs- und Ventilatorschalter-Set**
LED-Beleuchtungs- und Ventilatorschalter-Set
Schalterkombination mit Anschlusskabel
und Lampe 24V,  5 W mit Einsatz für Haube
Menge: 1,000 St

### Titel 03 Sonstiges

#### Bereich 03.01 Sonderleistungen

**03.01.1 Revisionsunterlagen 2-fach**
Revisionsunterlagen 2-fach

Bestandsunterlagen werden dem AG 7 Werktage vor der
Abnahme nach Vorgabe geordnet einfach übergeben,
Übergabe von Unterlagen über Datenträger, als DVD,
Schnittstelle DXF, erfolgt in Abstimmung mit dem AG.

Bestandsunterlagen, bestehend aus Bestandsplänen,
Beschreibung der Anlagen mit Grund- und
Verfahrensfließschemata DIN EN ISO 10628,
Funktionsbeschreibungen, Zusammenstellung der Anlagen
mit
allen Leistungen der Bauelemente, Zusammenstellung
einzuhaltender Raumanforderungen, Betriebsanleitung mit
Beschreibung der Bedienungsvorgänge für automatischen
Betrieb und Handbetrieb im Störfall, mit Angaben über
Einbauorte und Funktionen der Schalt-, Mess-, Steuer-
und
Regelgeräte, von Sicherheitseinrichtungen und
-schaltungen,
Erklärung der Signalanzeigen für Betrieb, Störung und
Alarm,
Wartungsanleitung mit Liste aller Bauteile mit Angaben
Hersteller/Typ, Bestelldaten mit Leistungen, Maße,
Ersatzteile,
Anschrift, Telefon- und Telefax-Nummer des
Kundendienststützpunktes u. ä., erforderliche
Hilfsmittel und
Hilfsstoffe sowie Sonderwerkzeuge, Schmierstoffe und
Reinigungsgeräte, Wartungs- und Inspektionsintervalle,
Mess-
und Prüfgrößen und die erforderlichen Messgeräte,
Qualifikation
des durchführenden Personals, Protokolle über vom AN
durchgeführte Funktions- und Leistungsmessungen,
Protokolle
über durchgeführte Dichtheitsprüfungen.

Die Revisionsunterlagen der Weiteren Besonderen
Vertragsbedingungen umfassen den Inhalt gemäß vorher
aufgeführter Standartbeschreibung und wird zweifach in
Papierform und digital zu übergeben. Die digitale
Ausführung
entsprechend nach Wahl des Bauherren USB-Stick, CD-ROM
oder DVD.
Menge: 1,000 psch

**03.01.2 C-Profilschiene Stahl verz B 40mm**
*** Bezugsbeschreibung
STLB-Bau 2025-04 042
C-Profilschiene (Ankerschiene), aus verzinktem Stahl,
Profilbreite 40 mm, Arbeitshöhe des Montageortes bis
3,5 m
über der Standfläche des hierfür erforderlichen
Gerüstes,
Vorhaltung des Gerüsts für Arbeiten anderer AN wird
gesondert
vergütet.
Menge: 10,000 m

**03.01.3 Wie vor, jedoch Profilbreite 60 mm;**
*** wie Position 03.01.2
STLB-Bau 2025-04 042
Wie Position 03.01.2, jedoch:
Profilbreite 60 mm
Menge: 8,000 m

**03.01.4 Wie vor, jedoch über 5,5 bis 7,5 m über der Standfläche des hierfür erforderlichen Gerüstes; Gerüst wird gesondert vergütet;**
*** wie Position 03.01.2
STLB-Bau 2025-04 042
Wie Position 03.01.2, jedoch:
über 5,5 bis 7,5 m über der Standfläche des hierfür
erforderlichen Gerüstes
Gerüst wird gesondert vergütet
Menge: 6,000 m

**03.01.5 Wie vor, jedoch Profilbreite 60 mm; über 5,5 bis 7,5 m über der Standfläche des hierfür erforderlichen Gerüstes; Gerüst wird gesondert vergütet;**
*** wie Position 03.01.2
STLB-Bau 2025-04 042
Wie Position 03.01.2, jedoch:
Profilbreite 60 mm
über 5,5 bis 7,5 m über der Standfläche des hierfür
erforderlichen Gerüstes
Gerüst wird gesondert vergütet
Menge: 4,000 m

**03.01.6 Wie vor, jedoch aus nichtrostendem Stahl; über 5,5 bis 7,5 m über der Standfläche des hierfür erforderlichen Gerüstes; Gerüst wird gesondert vergütet;**
*** wie Position 03.01.2
STLB-Bau 2025-04 042
Wie Position 03.01.2, jedoch:
aus nichtrostendem Stahl
über 5,5 bis 7,5 m über der Standfläche des hierfür
erforderlichen Gerüstes
Gerüst wird gesondert vergütet
Hersteller und Typ '
V4A'
Menge: 10,000 m

**03.01.7 Wie vor, jedoch Profilbreite 60 mm; aus nichtrostendem Stahl; über 5,5 bis 7,5 m über der Standfläche des hierfür erforderlichen Gerüstes; Gerüst wird gesondert vergütet;**
*** wie Position 03.01.2
STLB-Bau 2025-04 042
Wie Position 03.01.2, jedoch:
Profilbreite 60 mm
aus nichtrostendem Stahl
über 5,5 bis 7,5 m über der Standfläche des hierfür
erforderlichen Gerüstes
Gerüst wird gesondert vergütet
Hersteller und Typ '
V4A'
Menge: 6,000 m

**03.01.8 Auflegen und Anschluss Elektrokabel**
Auflegen und Anschluss Elektrokabel
aller bauseits verlegten und gekennzeichneten
Elektro-Installationskabel für die vorstehend
beschriebenen
Geräte mit elektrischem Anschluss.
Mit beiderseitigem Absetzen der Kabel, Auflegen und An-
klemmen nach Kabelliste/ Klemmenanschlussplan an die
numerierte Klemmleiste im Schaltschrank und an die
Feldgeräte/ Anlagenkomponenten usw., einschließlich
Klein-
und Befestigungsmaterialien.
Beidseitige Endbezeichnung mit Kabelmarker.
Leitungsanschluss: Bezeichnung, Anschluss
Schaltschrank/
Feldgeräte
Menge: 1,000 psch

**03.01.9 Sonderbefestigungen, für Kanal/ -Rohrtrassen,**
*** Bezugsbeschreibung
Sonderbefestigungen, für Kanal/ -Rohrtrassen,
nach Festlegung durch die Fachbauleitung als Gestelle,
Konsolen, Halte- und Tragekonstruktionen aus Montageschienen zur Aufnahme der Halterungen, mit Fußplatten,
in
verzinkter Ausführung mit bauaufsichtlich zugelassenen
Stahldübeln Abrechnung nach Gewicht der Stahl- profile,
Einschließlich kalter Nachverzinkung von Schnitt-,
Bohrstellen
etc.
Menge: 50,000 kg

**03.01.10 Sonderbefestigungen, für Kanal/ -Rohrtrassen in V4A**
*** wie Position 03.01.9
Menge: 30,000 kg

**03.01.11 Vorhaltung Rollgerüsten/Hubarbeitsbühne**
Vorhaltung Rollgerüsten/Hubarbeitsbühne
Für eine Arbeitshöhe von Mehr als 3,5m,
und  bis maximal 8m
Vorhaltung für die Dauer der Montage inklusive Neben-
und
Nacharbeiten, sowie für die Inbetriebnahme.
Menge: 1,000 psch

**03.01.12 Inbetriebnahme und Einregulierung der Lüftungsanlagen**
Inbetriebnahme und Einregulierung der Lüftungsanlagen
Sämtliche Mess- und Testgeräte  hat der Auftragnehmer
zu
stellen. Die geforderte Messgenauigkeit der Geräte ist
nachzuweisen.

Koordination
Koordinierte und gemeinsame Inbetriebnahme mit dem
Auftragnehmer Automationstechnik (auch in
Teilabschnitten) mit
Dokumentation aller Garantiewerte.

Lufttechnische Inbetriebnahme
Bohren der Messlöcher für Messung der Luftmenge,
Temperatur und Feuchte ist in den Kanalpositionen
enthalten.

Reinigung aller zugänglichen Geräte und Kanäle innen
und
außen. (Staubsauger und feucht auswischen)

Überprüfen der motorbetätigten Klappen auf Funktion und
Dichtigkeit.

Einsetzen der Vorfilter.

Inbetriebnahme Lüftungsgeräte und Ventilatoren, mit
Prüfung
der Drehrichtung.

Freiblasen der Systeme für mindestens 1 Tag.

Messen, Einstellen und Protokollierung folgender Werte
für
Zuluft und Abluft:

Luftmenge gesamt
Luftmenge Zonen / Räume

Messen, Einstellen und Protokollierung folgender Werte
für
Prozessabluft:
Luftmenge pro Equipmentanschluss

Messung und Protokollierung folgender Betriebsdaten pro
Ventilator:
Ventilatordrehzahl
Gesamtpressung am Ventilator
Stromaufnahme
Bei Betrieb über Frequenzumrichter Betriebsfrequenz
Überprüfung von Ventilatoren, Geräten und Kanalnetz auf
Dichtigkeit, Druckfestigkeit, Befestigung,
Schwingungsfreiheit
und korrekte Bezeichnung.
Menge: 1,000 psch

**03.01.13 Einweisung**
Einweisung
des Betreibers/ Bedienpersonals in die im
Leistungsumfang
enthaltenen Anlage(n)/ Gerät(e) etc.
Dies umfasst die Funktion und Betriebsweise, sowie Be-
dienung (im Betriebs- und Störfall) und Dokumentation.
Der Einweisungstermin ist mit dem AG zu koordinieren;
je
Gewerk ist ein seperater Termin einzukalkulieren.
Die Durchführung und Umfang ist schriftlich zu
dokumentieren
und von allen Beteiligten gegenzu- zeichnen.
Menge: 1,000 psch

**03.01.14 Bezeichnungsschilder 50x100**
Bezeichnungsschilder 50x100
Farbe und Beschriftung nach Angaben der technischen
Bauleitung, aus Resopal, mit mehrzeiliger gefräster Be-
schriftung, Farbe weiß mit schwarzer Schrift oder rot
mit weißer
Schrift einschl. Befestigungsbohrungen für
Schraubbefestigung.
Zur Beschriftung von Volumenstromreglern,
Schalldämpfern
und Brandschutzklapppen.
Vor Bestellung zur Genehmigung an die Bauleitung.

Abmessungen: 50 x 100 mm
Menge: 20,000 St

**03.01.15 Bezeichnungsschilder 100x200**
Bezeichnungsschilder 100x200
Farbe und Beschriftung nach Angaben der technischen
Bauleitung, aus Resopal, mit mehrzeiliger gefräster Be-
schriftung, Farbe weiß mit schwarzer Schrift oder rot
mit weißer
Schrift einschl. Befestigungsbohrungen für
Schraubbefestigung.
Zur Beschriftung von den Hauptkanäle in der Zentrale
sowie der
Gerätebauteile am Lüftungsgerät.
Vor Bestellung zur Genehmigung an die Bauleitung.

Abmessungen 100 x 200mm
Menge: 5,000 St

#### Bereich 03.02 Kernlochbohrungen

*Hinweis*
Vorbemerkungen
zu Stemmarbeiten, Diamant-, Fräs- und Kernbohrarbeiten.
Bei Ausführung der Stemmarbeiten ist die DIN 1053 zu
beachten.In die Einheitspreise sind alle Nebenleistungen und
Nebenarbeitenwie Anzeichnen der Schlitze und
Durchbrüche,
das Vorhalten vonMaschinen und Werkzeugen (inklusive
Sägeblätter und Bohrkronen), Beseitigen von Schutt,
Beseitigen
von Wasser bzw. Ver- hindern von Wasserschäden bei
Kernbohrarbeiten mit ein- zukalkulieren.

Die nachfolgend aufgeführten Arbeiten sind vor der
Durchführung bei der Fachbauleitung anzumelden; mit der
Architekturbauleitung ist die Durchführbarkeit abzustimmen,
ggf. ist der Statiker hinzuzuziehen.

Bei der Kalkulation von Kernbohrungen ist zu berücksichtigen,
dassbei mehreren Bohrungen für jede ein- zelne Bohrung
eine
extra Anfahrt nötig sein kann. Die muss im
Einheitspreis
berücksichtigt sein.Nachforde- rungen wegen einzelner
Anfahrten werden nicht aner- kannt.
Für diese Arbeiten werden nur Helferstunden vergütet.

**03.02.1 Kernlochbohrung bis D = 130 mm / 30**
*** Bezugsbeschreibung
Kernlochbohrung bis D = 130 mm / 30
von Durchbrüchen mit Diamantkernbohrgerät in Beton- /
Mauerwerkswänden, Bruchstein, Vollziegel. Die Bohrung
ist vor
der Ausführung vom Architekten oder Statiker abnehmen
zu
lassen;Wandstärke bis 30cm
in ca. 2 Einzelbohrung
Menge: 60,000 cm

**03.02.2 Kernlochbohrung bis D = 200 mm / 30**
*** wie Position 03.02.1
Kernlochbohrung bis D = 200 mm / 30
in 1 Einzelbohrung
Menge: 30,000 cm

#### Bereich 03.03 Wartung

**03.03.1 Wartungsvertrag während der Gewährleistung**
Für die Dauer der Gewährleistung ist ein Wartungs- und
Instandhaltungsvertrag für die zuvor aufgeführten
anzubieten.

Die Wartung ist auf Basis der AMEV, aktuellster Stand,
anzubieten. Die Vorgaben (Art, Häufigkeit, usw.) der
Hersteller
zu den Wartungsarbeiten sind zu berücksichtigen.

Die Vertragsunterlagen sind auf Basis der
Vertragsmuster der
AMEV spätestens zur Auftragserteilung vorzulegen. Die
Wartungs- / Instandhaltungsmaßnahmen sind
aufgeschlüsselt
entsprechend Leistungskatalog anzubieten und
darzustellen.

Einschließlich Anfahrt und benötigte Werzeuge, Geräte
und
Kleinmaterial.

Die Wartungs- und Instandhaltungspauschale ist pro Jahr
anzugeben.

Für die Wartung wird ein separater Vertrag geschlossen.
Menge: 4,000 a

USt %: 19,00
